# Panel separador para oficinas, modelo Partito de Steelcase. Disponible en varias dimensiones y múltiples configuraciones

- Propiedad del archivo: CONSTRUNARIO
- Formato: FIEBDC-3/2012
- Programa: Construnario Versión 3.51
- Fecha de los precios: 04/11/2022
- Divisa: EUR

**Partito** m Panel separador para oficinas, modelo Partito de Steelcase. Disponible en varias dimensiones y múltiples configuraciones
Una ingeniosa y directa manera de dividir el espacio sin sacrificar ninguna superficie. Además, la gestión inteligente del cableado hace que la distribución de potencia y datos sea virtualmente invisible, mientras que la absorción acústica hace efectiva la insonorización.
