# Pantalla acústica, modelo Divisio de Steelcase. Coeficiente de absorción de 0,7

- Propiedad del archivo: CONSTRUNARIO
- Formato: FIEBDC-3/2012
- Programa: Construnario Versión 3.51
- Fecha de los precios: 04/11/2022
- Divisa: EUR

**Divisio** m Pantalla acústica, modelo Divisio de Steelcase. Coeficiente de absorción de 0,7
Dimensiones: Sobre mesa individual (H1000 – H1365 mm) Pantalla + Panel (H1000 – H1365 mm) Sobre bench (H1000 – H1365 mm) Ology bench (H1165 – H1540 mm) De pie – Ancho (800-900-1000 mm); Alto (1365-1800 mm) Divisio Lateral – Ancho (550, 750 mm); Alto 407 mm
