# Taquilla, modelo Volum Art de Steelcase. Estética diferenciada

- Propiedad del archivo: CONSTRUNARIO
- Formato: FIEBDC-3/2012
- Programa: Construnario Versión 3.51
- Fecha de los precios: 04/11/2022
- Divisa: EUR

**Volum Art** m Taquilla, modelo Volum Art de Steelcase. Estética diferenciada
La opción con remontable jardinera fomenta el bienestar de las personas, mientras que el remontable librería o las patas de madera generan entornos más acogedores, gracias a su combinación de materiales. Sus dimensiones, además de aportar mayor espacio de almacenamiento, también nos crean zonas donde poder llevar a cabo reuniones espontáneas y colaborar con otros.
