# Ventana de PVC, practicable oscilobatiente, referencia AF270 de AFA. Sistema de 5 cámaras

- Propiedad del archivo: CONSTRUNARIO
- Formato: FIEBDC-3/2012
- Programa: Construnario Versión 3.51
- Fecha de los precios: 10/11/2022
- Divisa: EUR

**AF270** m Ventana de PVC, practicable oscilobatiente, referencia AF270 de AFA. Sistema de 5 cámaras
Ahorran Energía La tecnología de las Ventanas de PVC AFA, unida a un vidrio adecuado, pueden suponer un ahorro de hasta un 70% en la pérdidas producidas a través de la ventana. Aíslan del Ruido Silencio es confort. Con Ventanas de PVC AFA unidas a vidrios adecuados, puede reducir el ruido exterior hasta en 32 veces (50dB) la sensación de ruido exterior. Dan Seguridad Una Ventana de PVC AFA está dotada de refuerzos y herrajes de primeras marcas, lo que la convierte en una ventana muy segura. Son Aislantes Nos protegen del calor, del frío, de la lluvia y del viento. Estaremos totalmente confortables en nuestro hogar, independientemente de la climatología exterior.
