# Sistema de ventana y puerta corredera en aluminio, referencia AF92 de AFA

- Propiedad del archivo: CONSTRUNARIO
- Formato: FIEBDC-3/2012
- Programa: Construnario Versión 3.51
- Fecha de los precios: 10/11/2022
- Divisa: EUR

**AF92** m Sistema de ventana y puerta corredera en aluminio, referencia AF92 de AFA
Sistema de Ventana y Balconera Corredera, con una gran variedad de soluciones gracias a su extensa gama de perfiles y accesorios. Datos Técnicos Marco de 60 mm. (2 Carriles) Marco de 90 mm. (3 Carriles) Hoja de 22 mm Espesores Medios: 1,3 mm Acristalamientos hasta 18 mm Peso Máximo: 90 Kg Acabados Lacados Colores (RAL, Moteados, Rugosos) Efecto Madera Anodizado
