# Central incendio direccionable, referencia XFP51E/CA 1 Loop,16 zonas, 255 dispos

- Propiedad del archivo: CONSTRUNARIO
- Formato: FIEBDC-3/2012
- Programa: Construnario Versión 3.51
- Fecha de los precios: 04/11/2022
- Divisa: EUR

**XFP501ECA** u Central incendio direccionable, referencia XFP51E/CA 1 Loop,16 zonas, 255 dispos
Central de incendio direccionable 1 Lazo, 16 zonas, 255 dispositivos Caracteristicas: - Protocolo: C-TEC CAST - Fuente de alimentación: 230V 50 / 60Hz - Consumo: 350mA máximo. - Fuente de alimentación interna: 27VDC nominal. - Corriente de salida: 1.4A @ 230VAC (Imax.210mA; Imin. 40mA). - Capacidad de la batería: 2x 12V 3.2Ah - Distancia de lazo: máx. 1km - Dispositivos por lazo: máx. 255 - Circuitos de sirena: 2 (distancia máxima de 500 m) - Relé auxiliar: 3 relés programables, 1 relé de falla (capacidad: 1A @ 30VDC) - Otras salidas: salida de potencia auxiliar de 24 V (mín. 19,5 V, máx. 28 V). - Entradas auxiliares: 2 entradas programables - Dimensiones: 380 x 235 x 96 mm - Grado de protección: IP30 - Peso: 1.8Kg (sin baterías) - Temperatura de funcionamiento: -5ºC a 40ºC. - Humedad relativa: máx. 95%. - Certificación: EN54-2 / 4 (LPCB)
