# Detector de humo opto-térmico inalámbrico, referencia JA-15ST de Aforsec. 868Mhz p/ serie 1

- Propiedad del archivo: CONSTRUNARIO
- Formato: FIEBDC-3/2012
- Programa: Construnario Versión 3.51
- Fecha de los precios: 04/11/2022
- Divisa: EUR

**JA15ST** u Detector de humo opto-térmico inalámbrico, referencia JA-15ST de Aforsec. 868Mhz p/ serie 1
JA-15ST - Detector óptico-térmico inalámbrico para serie 10. Combinado de humo y temperatura, 868Mhz . Descripción básica: Se utiliza para detectar riesgos de incendio en el interior de edificios residenciales o comerciales. El detector se puede instalar en casas móviles o caravanas. El producto no está diseñado para instalarse en instalaciones industriales. Información Adicional: El detector JA-15ST utiliza comunicación inalámbrica y funciona con tres baterías AA. El detector debe ser instalado por un técnico capacitado con un certificado válido del fabricante. El detector indica un peligro de incendio utilizando el indicador LED incorporado y la señalización acústica. El JA-15ST consta de dos detectores independientes: un detector de humo óptico y un detector de temperatura. El detector de humo óptico funciona según el principio de la luz dispersa. Es muy sensible a las partículas de polvo grandes que están presentes en el humo denso. Es menos sensible a las partículas más pequeñas generadas por la combustión de líquidos como el alcohol. Es por eso que el detector de incendios también contiene un detector de temperatura incorporado que tiene una reacción más lenta pero es mucho mejor para detectar incendios que generan solo una pequeña cantidad de humo.
