# Bañador de pared, referencia WW18230 de Airis. 36W

- Propiedad del archivo: CONSTRUNARIO
- Formato: FIEBDC-3/2012
- Programa: Construnario Versión 3.51
- Fecha de los precios: 04/11/2022
- Divisa: EUR

**WW18230** u Bañador de pared, referencia WW18230 de Airis. 36W
Material Aluminio Grado de protección IP65 Fuente de alimentación Interna Factor de potencia 0.95 Ángulo al 50% 30º Temperatura de trabajo -20ºC / +45ºC
