# Lámina de PVC electroestática para cristales, Static Balon de Aironfix

- Propiedad del archivo: CONSTRUNARIO
- Formato: FIEBDC-3/2012
- Programa: Construnario Versión 3.51
- Fecha de los precios: 06/09/2022
- Divisa: EUR

**STABAL** u Lámina de PVC electroestática para cristales, Static Balon de Aironfix
Lámina de PVC electroestática para cristales. Al no llevar adhesivo se puede aplicar y quitar con gran facilidad. Muy recomendable para interiores, ya sean ventanas, muebles, puertas cristaleras, mamparas, escaparates, ...
