# Lámina autoadhesiva de PVC imitación al mármol, Travertino 2 de Aironfix

- Propiedad del archivo: CONSTRUNARIO
- Formato: FIEBDC-3/2012
- Programa: Construnario Versión 3.51
- Fecha de los precios: 06/09/2022
- Divisa: EUR

**TRAVERT** u Lámina autoadhesiva de PVC imitación al mármol, Travertino 2 de Aironfix
Lámina autoadhesiva de PVC imitación al mármol. Ideal para forrar encimeras (resiste 60 grados centígrados), cocinas, lavabos, paredes, muebles, escenarios, manualidades...
