# Tubo rígido enchufable libre de halógenos, referencia AHF16 de Aiscan. Diámetro: 16

- Propiedad del archivo: CONSTRUNARIO
- Formato: FIEBDC-3/2012
- Programa: Construnario Versión 3.51
- Fecha de los precios: 04/11/2022
- Divisa: EUR

**AHF16** m Tubo rígido enchufable libre de halógenos, referencia AHF16 de Aiscan. Diámetro: 16
Tipo de tubo: Rígido. Color GRIS RAL 7035. Cumple con norma UNE-EN 60754-2. Cumple con norma UNE-EN 50525-1. Aplicaciones: Instalaciones eléctricas en edificios públicos de gran concurrencia de personas y/o donde se quiera evitar (en caso de incendio) gran emisión de humos y gases ácidos. Observaciones: En cada barra se suministra un manguito roscable (sin cargo). La instalación se realizará según instrucciones del R.E.B.T.
