# Canal metálica ciega, referencia CMCG610C de Aiscan. Certificada CMC G.C

- Propiedad del archivo: CONSTRUNARIO
- Formato: FIEBDC-3/2012
- Programa: Construnario Versión 3.51
- Fecha de los precios: 04/11/2022
- Divisa: EUR

**CMCG610C** m Canal metálica ciega, referencia CMCG610C de Aiscan. Certificada CMC G.C.
Certificada por AENOR conforme norma UNE-EN/IEC 61537. Tipo de material: METÁLICO (acero laminado en frío DC01, UNE-EN 10130). Resistencia a tracción: 31 kg/mm2. Límite elástico: 20 kg/mm2 . Tipo de recubrimiento: GALVANIZADO CALIENTE (G.C.) según UNE-EN ISO 1461. Espesor mínimo de Zn: 70 µm. Observaciones: Sistema de unión rápida entre tramos rectos. No son necesarios tornillos ni otros accesorios para su ensamblaje.
