# Chimenea calor, referencia LL-15D de Alberto Pino. Placas de vermiculita

- Propiedad del archivo: CONSTRUNARIO
- Formato: FIEBDC-3/2012
- Programa: Construnario Versión 3.51
- Fecha de los precios: 06/09/2022
- Divisa: EUR

**LL-15D** u Chimenea calor, referencia LL-15D de Alberto Pino. Placas de vermiculita
Chimenea a la derecha de la bancada con campana de formato contemporáneo. Con placas de vermiculita. Toma de entrada de aire exterior. Doble combustión. Fabricada en chapa de acero. Incorpora cajón de cenizas, registro primario y secundario, cristal vitroceramico 750ºC y pintura anticalórica. REND. 80% Pn 10,5 Kw P. Máx. 15 kw CO al 13% O2=0,10% C.H. 2,8 kg/h UNE-EN 13240 Peso: 172 Kg LT 450 mm
