# Estufa de pellet, modelo Alina de Alberto Pino. 26 cm de profundidad

- Propiedad del archivo: CONSTRUNARIO
- Formato: FIEBDC-3/2012
- Programa: Construnario Versión 3.51
- Fecha de los precios: 06/09/2022
- Divisa: EUR

**ALINA** u Estufa de pellet, modelo Alina de Alberto Pino. 26 cm de profundidad
Estufa de pellet de 26 cm de profundidad para ahorrar espacio. • hogar de vermiculita • crisol de fundición • salida humos Ř 8 cm macho superior, posterior y derecha • programación diaria / semanal • display en el top • ventilación aire caliente frontal Acero blanco opaco Acero burdeos Acero negro
