# Hogar de pellet compacto, referencia Pellkamin 10 Evo Plus de Alberto Pino. Recuperar una chimenea antigua abierta o realizar una nueva

- Propiedad del archivo: CONSTRUNARIO
- Formato: FIEBDC-3/2012
- Programa: Construnario Versión 3.51
- Fecha de los precios: 06/09/2022
- Divisa: EUR

**PELLKAMIN 10EVO** u Hogar de pellet compacto, referencia Pellkamin 10 Evo Plus de Alberto Pino. Recuperar una chimenea antigua abierta o realizar una nueva
Hogar de pellet compacto, ideal para recuperar una chimenea antigua abierta o para realizar una nueva. • hogar de fundición • resistencia cerámica • manofría con posibilidad de dejarla fija • salida de humos superior Ø 8 cm, macho • 1 salida de canalización Ø 6 cm, con posibilidad de orientar el ventilador hacia la parte trasera para hacerlo canalizable • salida aire frontal con inserto en cristal serigrafiado • carga de pellet • programación diaria / semanal • función EASY TIMER • panel de emergencia situado en la parte frontal inferior, bajo la puerta • Sonda de reserva pellet • radiomando “Mind Remote” • sistema The Mind con WI-FI integrado • sistema Leonardo
