# Baldosas pavimento en gres modelo Águeda de Aleluia. 33x33. Beige

- Propiedad del archivo: CONSTRUNARIO
- Formato: FIEBDC-3/2012
- Programa: Construnario Versión 3.51
- Fecha de los precios: 07/09/2022
- Divisa: EUR

**AGUEDA** m2 Baldosas pavimento en gres modelo Águeda de Aleluia. 33x33. Beige
El pavimento Águeda da un toque de tradición a sus espacios. Muy práctico y fácil de limpiar es la solución ideal para espacios exteriores.
