# Baldosa gres porcelánico extrusionado modelo Detroit de Aleluia. 7x30. Ivory

- Propiedad del archivo: CONSTRUNARIO
- Formato: FIEBDC-3/2012
- Programa: Construnario Versión 3.51
- Fecha de los precios: 07/09/2022
- Divisa: EUR

**DETROIT** m2 Baldosa gres porcelánico extrusionado modelo Detroit de Aleluia. 7x30. Ivory
Con un carácter marcadamente cosmopolita, la gama Detroit es extremadamente versátil al permitir la creación de varios patrones de aplicación que recrean varios estilos decorativos, desde lo más tradicional a lo más atrevido.
