# Baldosa porcelánico imitación madera modelo Oslo de Aleluia. 22x90. Vainilla mate

- Propiedad del archivo: CONSTRUNARIO
- Formato: FIEBDC-3/2012
- Programa: Construnario Versión 3.51
- Fecha de los precios: 07/09/2022
- Divisa: EUR

**OSLOVA** m2 Baldosa porcelánico imitación madera modelo Oslo de Aleluia. 22x90. Vainilla mate
Inspirada en la sobria elegancia del estilo escandinavo, Oslo es una madera más limpia y armoniosa que atrae a espacios tranquilos y relajantes.
