# Intercambiador de calor de placas electrosoldadas, referencia CB10 de Alfa Laval

- Propiedad del archivo: CONSTRUNARIO
- Formato: FIEBDC-3/2012
- Programa: Construnario Versión 3.51
- Fecha de los precios: 07/09/2022
- Divisa: EUR

**CB10** u Intercambiador de calor de placas electrosoldadas, referencia CB10 de Alfa Laval
La gama de intercambiadores de calor de placas termosoldadas de Alfa Laval CB (Copper Brazed) presenta una transferencia de calor eficiente con un tamaño extremadamente reducido, lo que los hace ideales para instalaciones exigentes donde el espacio es escaso. La gama CB se utiliza en calefacción / refrigeración HVAC, refrigeración, calefacción / refrigeración de procesos, refrigeración por aceite, calefacción solar y muchas otras aplicaciones.
