# Bioreactor de membranas MBR de Alfa Laval. Tipo de membrana: MFP2

- Propiedad del archivo: CONSTRUNARIO
- Formato: FIEBDC-3/2012
- Programa: Construnario Versión 3.51
- Fecha de los precios: 07/09/2022
- Divisa: EUR

**MBRALFA** u Bioreactor de membranas MBR de Alfa Laval. Tipo de membrana: MFP2
La tecnología de biorreactor de membrana es una solución con garantía de futuro para el tratamiento de aguas residuales municipales e industriales. Permite maximizar la recuperación de recursos, minimizar los costes e implementar una perspectiva aúnan las ventajas de las tecnologías de fibra hueca y de membrana plana. Gracias a la combinación de nuestras tecnologías exclusivas LowResist™, S Aerator™ y QuickSwap™, nuestros sistemas ofrecen una gran variedad de beneficios para los procesos de MBR.
