# Bomba electro-oleodinámica accionada a motor referencia G-85 de Alkar. Presiones operativas hasta 700 bares

- Propiedad del archivo: CONSTRUNARIO
- Formato: FIEBDC-3/2012
- Programa: Construnario Versión 3.51
- Fecha de los precios: 04/11/2022
- Divisa: EUR

**1607300ALK** u Bomba electro-oleodinámica accionada a motor referencia G-85 de Alkar. Presiones operativas hasta 700 bares.
Bomba electro-oleodinámica accionada a motor. Presiones operativas hasta 700 bares. Dispone de válvula de seguridad a 700 bares para prevenir sobrecargas. Equipada con control remoto permitiendo al operador manejar el avance y el retroceso del aceite desde el mismo. Completa gama del mismo producto para dar solución a cualquier necesidad. Puede acoplarse a un distribuidor de varias vías, cuando quieran utilizarse varias máquinas con un solo accionamiento. Utilizable con todos los cabezales hidráulicos Alkar.
