# Bomba hidráulica a batería de 18V, referencia EHB-25/18 de Alkar. Bajo peso y reducidas dimensiones

- Propiedad del archivo: CONSTRUNARIO
- Formato: FIEBDC-3/2012
- Programa: Construnario Versión 3.51
- Fecha de los precios: 04/11/2022
- Divisa: EUR

**1608000ALK** u Bomba hidráulica a batería de 18V, referencia EHB-25/18 de Alkar. Bajo peso y reducidas dimensiones
Bomba hidráulica a batería de 18V. de bajo peso y reducidas dimensiones. Excelente ratio de capacidad/peso.Control manual del retroceso. Batería con indicador luminoso de carga.
