# Bomba hidroneumática de bajo peso y mínimo nivel sonoro, referencia AH-21 de Alkar

- Propiedad del archivo: CONSTRUNARIO
- Formato: FIEBDC-3/2012
- Programa: Construnario Versión 3.51
- Fecha de los precios: 04/11/2022
- Divisa: EUR

**1604000ALK** u Bomba hidroneumática de bajo peso y mínimo nivel sonoro, referencia AH-21 de Alkar
Bomba hidroneumática de bajo peso y mínimo nivel sonoro, la cual se hace muy cómoda para trabajar en cualquier tarea que requiera de una presión hidráulica obtenida a partir de una toma de aire comprimido. Dispone de válvula de seguridad para prevenir descargas. El pedal hace de distribuidor, bombeando aceite al cilindro o dejándolo retornar según pulsemos "press" o "release". En posición de reposo, la bomba mantiene la presión.
