# Buzón de correo horizontal, modelo Univers de Arregui. Interior/exterior. Medida de boca: 256 x 40 mm

- Propiedad del archivo: CONSTRUNARIO
- Formato: FIEBDC-3/2012
- Programa: Construnario Versión 3.51
- Fecha de los precios: 07/09/2022
- Divisa: EUR

**UNIVERS** u Buzón de correo horizontal, modelo Univers de Arregui. Interior/exterior. Medida de boca: 256 x 40 mm
Adecuado para su colocación en INTERIOR y EXTERIOR. Material: Acero galvanizado de espesor reforzado. Antivandálico: Gracias a su robustez y diseño, no se puede violentar la puerta desde la boca del buzón. Combinable con buzones de paquetería UNIVERS DISPLAY Medida de boca: 256 x 40 mm. Ideal para exteriores Comodidad de uso: la apertura lateral del buzón facilita la retirada de la correspondencia. Seguridad: Cerradura EUROLOCK de 1.000 combinaciones, grado 2 de seguridad (máximo) según Normativa EN13724. Disponible en BATERÍAS DE 2, 3, 4 Y 5 BUZONES: Mejora la alineación de los buzones y facilita su montaje. Fácil extracción de la correspondencia gracias a la base lisa y sin marco del buzón. Colores: Consultar colores y acabados en nuestro catálogo (apartado Complementos – Colores)
