# Taquilla a medida en acero lacado de Arregui. Altura mínima 220 mm

- Propiedad del archivo: CONSTRUNARIO
- Formato: FIEBDC-3/2012
- Programa: Construnario Versión 3.51
- Fecha de los precios: 07/09/2022
- Divisa: EUR

**TAQUIARRE** u Taquilla a medida en acero lacado de Arregui. Altura mínima 220 mm
Material: Acero lacado. Acabado: Cuerpo negro y puerta plata. Opción de colores a medida. Anclaje: Agujeros de fijación en la base y en la trasera. Apertura: Diversas opciones. Llave Código electrónico Tarjeta o dispositivo RFID En los sistemas electrónicos se ofrecen distintos niveles de acceso: usuario, maestro… Configurable según necesidades, pudiendo combinar diferentes medidas en una misma configuración. A medida: Opción de fabricación a medida. Altura mínima 220 mm. SOLICITAR PRESUPUESTO
