# Depósitos sin bandas metálicas para almacenamiento de gasóleo, fuel-oil de Aiqsa. 600l

- Propiedad del archivo: CONSTRUNARIO
- Formato: FIEBDC-3/2012
- Programa: Construnario Versión 3.51
- Fecha de los precios: 07/09/2022
- Divisa: EUR

**732656** u Depósitos sin bandas metálicas para almacenamiento de gasóleo, fuel-oil de Aiqsa. 600l
Gracias a su adecuado diseño compacto, los depósitos de gasóleo SCHÜTZ aseguran un uso óptimo del espacio. Sean de simple o doble pared, esta última opcionalmente de plástico o acero galvanizado, siempre ofrecen la máxima calidad, seguridad y fiabilidad, aparte de una larga vida útil. Nuestra patentada barrera a la permeación SMP protege frente al olor del gasóleo y fue premiada con la etiqueta de calidad PROOFED BARRIER® por el Instituto Fraunhofer debido a su alto nivel de eficacia.. Con nuestros variados depósitos de almacenaje ofrecemos un completo abanico de productos que incluyen la solución perfecta para cada situación
