# Lucernario puntual para iluminación, modelo Skydôme de Acter. Permite su adaptación a todo tipo de zócalos existentes

- Propiedad del archivo: CONSTRUNARIO
- Formato: FIEBDC-3/2012
- Programa: Construnario Versión 3.51
- Fecha de los precios: 07/09/2022
- Divisa: EUR

**SKYDOME** u Lucernario puntual para iluminación, modelo Skydôme de Acter. Permite su adaptación a todo tipo de zócalos existentes
Disponible en gama térmica : Para responder mejor a las exigencias de la nueva normativa térmica, el zócalo adaptable Skydôme propone una variante de alta eficiencia térmica : - Triple cúpula - Aislante de zócalo de 30 mm y una chapa de protección galvanizada - Junta específica Adaptación al soporte : En estándar el talón del zócalo adaptable es de 83 mm pero se puede adaptar en función del soporte. Aporte de luz natural optimizada : Gracias a una buena repartición de los SKYDOME en cubierta, la iluminación cenital obtenida permite una distribución de luz así como un nivel de iluminación uniforme en la totalidad del local.
