# Unidad de toma de corriente CASIA, referencia 923.006 de Bachmann. 4 tomas

- Propiedad del archivo: CONSTRUNARIO
- Formato: FIEBDC-3/2012
- Programa: Construnario Versión 3.51
- Fecha de los precios: 07/09/2022
- Divisa: EUR

**923006** u Unidad de toma de corriente CASIA, referencia 923.006 de Bachmann. 4 tomas
CASIA puede montarse tanto en la esquina como en la pared. La superficie de la pantalla con óptica de acero inoxidable ofrece un diseño atemporal, por lo que resulta perfecto para un interior moderno. La regleta de caja de enchufes está disponible en distintos modelos; por ejemplo, con interruptor con tecla basculante o cargador USB dual.
