# Módulo keystone USB 3.1 tipo C, referencia 917.121 de Bachmann

- Propiedad del archivo: CONSTRUNARIO
- Formato: FIEBDC-3/2012
- Programa: Construnario Versión 3.51
- Fecha de los precios: 07/09/2022
- Divisa: EUR

**917121** u Módulo keystone USB 3.1 tipo C, referencia 917.121 de Bachmann
USB 3.1 tipo C PD 36 W Lado frontal: Conector hembra USB C Lado posterior: Conector macho USB C con cable de aprox. 0,5 m
