# Mampara de baño modelo Madeira de Bañolux. Angular 2 hojas fijas + 2 hojas correderas

- Propiedad del archivo: CONSTRUNARIO
- Formato: FIEBDC-3/2012
- Programa: Construnario Versión 3.51
- Fecha de los precios: 07/09/2022
- Divisa: EUR

**MADEIRA** u Mampara de baño modelo Madeira de Bañolux. Angular 2 hojas fijas + 2 hojas correderas
Descripción Angular 2 hojas fijas + 2 hojas correderas Perfiles Anodizado cromo brillo Cristales Vidrio templado transparente 8 mm.
