# Mampara de baño modelo Java de Bañolux. Frontal 3 hojas correderas

- Propiedad del archivo: CONSTRUNARIO
- Formato: FIEBDC-3/2012
- Programa: Construnario Versión 3.51
- Fecha de los precios: 07/09/2022
- Divisa: EUR

**JAVA** u Mampara de baño modelo Java de Bañolux. Frontal 3 hojas correderas
Descripción Frontal 3 hojas correderas Perfiles Anodizado plata brillo Cristales Vidrio Decorado Arena 14 – 4 mm., Vidrio templado transparente 4 mm.
