# Bandeja perforada ERE 50X50, referencia 210181 de Basor

- Propiedad del archivo: CONSTRUNARIO
- Formato: FIEBDC-3/2012
- Programa: Construnario Versión 3.51
- Fecha de los precios: 07/09/2022
- Divisa: EUR

**210181BAS** m Bandeja perforada ERE 50X50, referencia 210181 de Basor
Modelo: 50x50 Acabados: GS, GC Características de la bandeja: - Metálico - No propagador de la llama - Sistema con continuidad eléctrica - Componente conductor eléctrico - Temperatura mínima de -50 °C - Temperatura máxima de 150 °C - Con recubrimiento metálico, resistencia a la corrosión: Acabado GS: clase 3 Acabado GC: clase 5 - Clasificación de la perforación de la base: Bandeja ciega ERE-C 50X50: Clasificación A Bandeja troquelada ERE 50X50: Clasificación B - Resistencia al impacto: 5J
