# Bandeja escalera FE H60 100X60-1.5-333 3M, referencia 200749 de Basor

- Propiedad del archivo: CONSTRUNARIO
- Formato: FIEBDC-3/2012
- Programa: Construnario Versión 3.51
- Fecha de los precios: 07/09/2022
- Divisa: EUR

**200749BAS** m Bandeja escalera FE H60 100X60-1.5-333 3M, referencia 200749 de Basor
Modelo (BxH): 100x60; 150x60; 200x60; 300x60; 400x60; 500x60; 600x60. Acabados: GC, GC70, GC85 CaracterísÅ cas de la bandeja: - Metálico - No propagador de la llama - Sistema con conÅ nuidad eléctrica - Componente conductor eléctrico - Temperatura mínima de -50 °C - Temperatura máxima de 150 °C - Con recubrimiento metálico, resistencia a la corrosión: Acabado GC: clase 6 Acabado GC70: clase 7 Acabado GC85: clase 8 - Resistencia al impacto: 20J
