# Pararrayos modelo Ingesco PDC de Dena. Dispositivo de cebado no electrónico

- Propiedad del archivo: CONSTRUNARIO
- Formato: FIEBDC-3/2012
- Programa: Construnario Versión 3.51
- Fecha de los precios: 08/09/2022
- Divisa: EUR

**PDC_DEN** u Pararrayos modelo Ingesco PDC de Dena. Dispositivo de cebado no electrónico
Protección externa activa contra el rayo de todo tipo de estructuras y zonas abiertas. 100% de eficacia en descarga. Nivel de protección clasificado de muy alto. Garantía de continuidad eléctrica. No ofrece resistencia al paso de la descarga. Pararrayos no electrónico; garantía de máxima durabilidad. Corriente máxima soportada de 200kA Conserva todas sus propiedades técnicas iniciales después de cada descarga. Al no incorporar ningún elemento electrónico, no es fungible. No precisa de fuente de alimentación externa. Garantía de funcionamiento en cualquier condición atmosférica. Alta resistencia a la temperatura. Temperatura soportada: 125ºC. Alta resistencia a la intemperie y atmósferas corrosivas. Sin mantenimiento. Sistema de autentificación mediante código QR.
