# Barra equipotencial, referencia 250001 de Dena. 2 bornes con aisladores

- Propiedad del archivo: CONSTRUNARIO
- Formato: FIEBDC-3/2012
- Programa: Construnario Versión 3.51
- Fecha de los precios: 08/09/2022
- Divisa: EUR

**250001_DEN** u Barra equipotencial, referencia 250001 de Dena. 2 bornes con aisladores
Barra equipotencial con aisladores Barra de compensación del potencial para puesta a tierra con aisladores para su fijación. Puente de comprobación, desconexión y compensación del potencial para sistemas de puesta a tierra. Puede instalarse en arquetas de registro, o fijadas directamente a pared.
