# Puerta interior laminada, modelo 400 de Dimoldura. Ciega. Roble finlandés

- Propiedad del archivo: CONSTRUNARIO
- Formato: FIEBDC-3/2012
- Programa: Construnario Versión 3.51
- Fecha de los precios: 08/09/2022
- Divisa: EUR

**400DIM** u Puerta interior laminada, modelo 400 de Dimoldura. Ciega. Roble finlandés
Composiciones • Puerta de aglomerado maciza de 35mm • Tablero de 650kg/m³ de 35mm laminado en ambas caras • Diseño decorativo con impregnación especial y acabado con poro natural • Canteado a 4 lados • Puerta interior de porex • Tableros MDF de 4-5mm • Bastidor perimetral en pino o MDF • Canteado a 4 lados
