# Lavabo empotrado referencia 031840 modelo Architec de Duravit

- Propiedad del archivo: CONSTRUNARIO
- Formato: FIEBDC-3/2012
- Programa: Construnario Versión 3.51
- Fecha de los precios: 08/09/2022
- Divisa: EUR

**031840DUR** u Lavabo empotrado referencia 031840 modelo Architec de Duravit
Montaje desde arriba, con rebosadero, sin bancada para grifería, parte inferior vitrificada, Ø 400 mm
