# Inodoro de pie para tanque bajo modelo 1930, referencia 022709 de Duravit

- Propiedad del archivo: CONSTRUNARIO
- Formato: FIEBDC-3/2012
- Programa: Construnario Versión 3.51
- Fecha de los precios: 08/09/2022
- Divisa: EUR

**022709DUR** u Inodoro de pie para tanque bajo modelo 1930, referencia 022709 de Duravit
fondo hondo, para tanque bajo (cisterna no incl.), fijación incl., UWL clase 2, 6 litros, salida horizontal
