# Plato de ducha modelo Stonetto, referencia 720145 de Duravit. 900x800

- Propiedad del archivo: CONSTRUNARIO
- Formato: FIEBDC-3/2012
- Programa: Construnario Versión 3.51
- Fecha de los precios: 08/09/2022
- Divisa: EUR

**720145DUR** u Plato de ducha modelo Stonetto, referencia 720145 de Duravit. 900x800
Rectangular, DuraSolid® Q, 50 mm
