# Termostato controlador con comunicación Modbus para Fan-Coil EC 0-10V, e-Room ECO Modbus de e-controls

- Propiedad del archivo: CONSTRUNARIO
- Formato: FIEBDC-3/2012
- Programa: Construnario Versión 3.51
- Fecha de los precios: 08/09/2022
- Divisa: EUR

**EROOMECO** u Termostato controlador con comunicación Modbus para Fan-Coil EC 0-10V, e-Room ECO Modbus de e-controls
e-Room ECO Modbus es un controlador de fan-coil para instalaciones de nueva generación, que permite realizar un control proporcional de la velocidad del fan-coil ajustándolo de manera muy precisa a las necesidades de climatización de la estancia para conseguir la temperatura deseada, en el menor tiempo y con el máximo ahorro energético posible. El equipo proporciona un confort óptimo en la instalación gracias a la regulación fina de la velocidad del ventilador, mediante un algoritmo de control proporcional e integral que gestiona el fan-coil a través de una salida analógica de tensión de tipo 0-10V. El producto se alimenta a 24 Vcc a través de una fuente de alimentación y dispone de 4 entradas para gestionar la climatización en función del estado de ocupación de la zona y del estado de las ventanas. La detección de zona ocupada se puede realizar a través de un contacto tarjetero en hoteles o bien a través de detectores de movimiento que mantienen la zona ocupada gracias a un control de ocupación basado en una doble detección proporcionada por la apertura de la puerta de la habitación y la detección de movimiento en habitaciones de hotel, o bien mediante detección de movimiento en oficinas. El equipo dispone de 2 salidas tipo relé para realizar el control de válvulas todo/nada para gestión de la climatización y una salida relé auxiliar que proporciona un contacto relé libre de potencial para funciones de control de iluminación en la zona de control. A través de un sencillo menú de programación accesible desde los pulsadores frontales del equipo se pueden modificar múltiples parámetros de configuración para adaptar el producto a las necesidades de cada instalación. El equipo incluye de un puerto de comunicación Modbus RTU a través del cual es posible acceder remotamente a todos los parámetros de configuración del equipo, así como a los registros de entrada para actuar sobre el equipo y los registros de salida para monitorizar su estado.
