# Detector de movimiento para montar empotrado en techo, e-detector de e-control

- Propiedad del archivo: CONSTRUNARIO
- Formato: FIEBDC-3/2012
- Programa: Construnario Versión 3.51
- Fecha de los precios: 08/09/2022
- Divisa: EUR

**EDETECTOR** u Detector de movimiento para montar empotrado en techo, e-detector de e-control
e-Detector AutoOnOff es un detector de movimiento para montar empotrado en techo, que realiza las funciones de detección de personas en movimiento para actuar sobre la iluminación, de acuerdo con el estado de ocupación de la zona. El equipo incorpora un sensor infrarrojo que permite detectar con precisión cualquier movimiento a través de cambios de calor en una habitación o zona del interior de un edificio. El producto dispone de una salida tipo relé libre de potencial que cierra su contacto cuando se detecta movimiento. Un temporizador ajustable realiza la desconexión automática de la salida cuando deja de haber detección. Dispone de una envolvente para montar empotrado en un falso techo. Si se desea montar en superficie, puede instalar el equipo con una caja de superficie diseñada a tal efecto. Referencia producto: DP.501100-010 Alimentación: 95-250Vca Tecnología: Autónomo Bus Comunicaciones: No dispone Nº. Salidas: 1 Salidas: Relé libre potencia
