# Multisensor para control de iluminación que incluye un detector de movimiento, Multilux High Bay Bus DALI Master de e-control

- Propiedad del archivo: CONSTRUNARIO
- Formato: FIEBDC-3/2012
- Programa: Construnario Versión 3.51
- Fecha de los precios: 08/09/2022
- Divisa: EUR

**multilux** u Multisensor para control de iluminación que incluye un detector de movimiento, Multilux High Bay Bus DALI Master de e-control
Multilux High Bay Bus DALI Master es un multisensor para control de iluminación que incluye un detector de movimiento para cubrir grandes superficies en naves logísticas de gran envergadura, y un sensor de luminosidad para realizar el control y regulación de la iluminación en instalaciones con luminarias DALI. El equipo está diseñado para realizar el control directo de las luminarias, sin necesidad de añadir elementos adicionales como controladores DALI y es posible añadir otros multisensores tipo Esclavo en el bus, para ampliar la zona de cobertura de detección. Características principales Equipo Master que realiza un control directo de encendido/apagado/regulación. Posibilidad de configurar el equipo en modo Master o Esclavo. Ampliación de rango de cobertura de detección instalando en el bus multisensores tipo esclavo. Potenciómetros de ajuste de tiempo de apagado, consigna de luz, nivel mínimo de luz, sensibilidad de detección. Detección hasta 14 m de altura. Rango cobertura de detección 22 m de diámetro. Indicador led de estado de detección de movimiento. Sensor de luminosidad con rango hasta 500 lux. Alimentación a través del bus DALI. Bootloader para cargar versiones de software a través del bus DALI. Posibilidad de configurar el equipo a través del bus DALI. Grado de protección IP 65. Temperatura de funcionamiento de -20ºC a +50 ºC. El equipo incluye también un sensor de luminosidad para medir el nivel de luz en la zona y actuar sobre el nivel de iluminación de las luminarias a través del bus DALI. El equipo actúa como controlador en el bus, enviando los niveles de luminosidad correspondientes a cada momento sobre las luminarias.
