# Euipos automáticos de arena lecho alto de Filtromatic. Tratamiento de agua

- Propiedad del archivo: CONSTRUNARIO
- Formato: FIEBDC-3/2012
- Programa: Construnario Versión 3.51
- Fecha de los precios: 08/09/2022
- Divisa: EUR

**FILATECA** u Euipos automáticos de arena lecho alto de Filtromatic. Tratamiento de agua
Los equipos automáticos de arena lecho alto están especialmente diseñados para tratamiento de agua. Características: Elemento filtrante: De una o varias capas de materiales filtrantes. Los de varias capas, combinan más de un material filtrante de granulometrías y densidades diferentes dispuestas de mayor a menor granulometría y de menor a mayor densidad. Materiales filtrantes: arena volcánica, antracita, arena silícea, carbón activo… Sistema de recogida de agua: Mediante brazos colectores, uniformemente distribuidos en el lecho filtrante o mediante un falso fondo de crepinas. Equipamiento: Los equipos de arena automáticos de lecho alto van equipados con válvulas, juntas, tornillos, ventosas, manómetros, programador para la limpieza automática, presostato diferencial y colectores de conexionado. Material: Cuerpo del filtro y colectores fabricados en acero al carbono, sometido a un tratamiento de granallado-fosfatado y pintado electrostáticamente interior y exteriormente en epoxi-poliéster, polimerizado después en horno a altas temperaturas. Posibilidad de fabricación en acero inoxidable. Modularidad: Su diseño modular permite una fácil ampliación y adaptación a cualquier tipo de espacio. En un equipo de filtrado de estas características, el número de filtros, el diámetro de los colectores y el tamaño y número de las válvulas dependen del caudal, la calidad del agua y el grado de filtración requerido. Características de presión: Presión máxima de trabajo: 10 kg/cm2. Bajo pedido se pueden suministrar equipos que soporten presiones de trabajo superiores. Adaptaciones: Existen soluciones especiales para aguas de uso alimentario. Posibilidad de adaptación para limpieza con agua externa o aire.
