# Interruptor eléctrico modelo 1950 de Fontini

- Propiedad del archivo: CONSTRUNARIO
- Formato: FIEBDC-3/2012
- Programa: Construnario Versión 3.51
- Fecha de los precios: 08/09/2022
- Divisa: EUR

**1950** u Interruptor eléctrico modelo 1950 de Fontini
La 1950 se crea con carácter conmemorativo para celebrar el 60 aniversario de FONTINI. Glamour, tradición y sofisticación caracterizan la colección. La colección rememora tanto el sistema de accionamiento como la estética de la primera serie que FONTINI creó en 1950, pero fabricándose con los más altos estándares de calidad que exige la normativa actual.
