# Cuadro mono módul para uso exterior, modelo A-101 de Arelsa. 1 puerta

- Propiedad del archivo: CONSTRUNARIO
- Formato: FIEBDC-3/2012
- Programa: Construnario Versión 3.51
- Fecha de los precios: 09/09/2022
- Divisa: EUR

**AI01** u Cuadro mono módul para uso exterior, modelo A-101 de Arelsa. 1 puerta
Los cuadros de la serie AI son mono módul y de uso exterior. Llevan años utilizándose para muy diversas aplicaciones con enorme éxito. Robusto, sobrio y seguro, su amplia gama con diferentes tamaños permite ser utilizado en múltiples instalaciones.
