# Bombas dosificadoras de membrana con motor externo modelo DMX Grundfos

- Propiedad del archivo: CONSTRUNARIO
- Formato: FIEBDC-3/2012
- Programa: Construnario Versión 3.51
- Fecha de los precios: 09/09/2022
- Divisa: EUR

**DMXGRU** u Bombas dosificadoras de membrana con motor externo modelo DMX Grundfos
Adecuado para: Tratamiento de agua potable Desalinización Calefacción industrial Suministro industrial de agua Aguas residuales industriales Tratamiento de aguas residuales
