# Estufa de pellet, modelo Clou Compact de Bosch Marín, Máxima: 6 kW

- Propiedad del archivo: CONSTRUNARIO
- Formato: FIEBDC-3/2012
- Programa: Construnario Versión 3.51
- Fecha de los precios: 09/09/2022
- Divisa: EUR

**CLOU COMPACT** u Estufa de pellet, modelo Clou Compact de Bosch Marín, Máxima: 6 kW
Las estufas de Austroflamm se caracterizan por un diseño exquisito que se combina con una excelente calidad y un óptimo rendimiento. El modelo de estufa mixta CLOU COMPACT de la firma Austroflamm destaca por su diseño simple y elegante. Su puerta redonda, cuerpo ovalado y su gran ventana la convertirán en un elemento decorativo espectacular y le permitirán ver la llama en todo su esplendor. El modelo CLOU COMPACT es ligeramente más pequeña y con una potencia de calefacción más reducida que su hermana mayor CLOU. Una de las características a tener muy en cuenta de esta estufa es el hecho de ser realmente silenciosa. Podrá controlar la estufa mediante un control giratorio que le permitirá encender la estufa, seleccionar el nivel de potencia y apagarla. Las estufas de pellet de Austroflamm cumplen todos los estándares europeos y destacan por su excelente funcionamiento y rendimiento
