# Chimenea de gas empotrable, sin marco, modelo FYN 450 de Bosch Marin. Potencia: 4,2 kW

- Propiedad del archivo: CONSTRUNARIO
- Formato: FIEBDC-3/2012
- Programa: Construnario Versión 3.51
- Fecha de los precios: 09/09/2022
- Divisa: EUR

**FYN 450** u Chimenea de gas empotrable, sin marco, modelo FYN 450 de Bosch Marin. Potencia: 4,2 kW
Hogar a gas de Faber empotrable sin marco en versión vertical. Se suministra con mando a distancia. Dispone de encendido remoto, quemador "Emberbed Burner" y decoración con efecto leñas o piedras. Quemador EMBERBED BURNER ® En el quemador Emberbed Burner® las llamas se distribuyen a lo largo de todo el quemador en una elegante forma curvada. Disponible con set de leños o piedras blancas.
