# Quemador de bioetanol electrónico, modelo BOB 45 de Bosch Marin. Potencia: 4 kW

- Propiedad del archivo: CONSTRUNARIO
- Formato: FIEBDC-3/2012
- Programa: Construnario Versión 3.51
- Fecha de los precios: 09/09/2022
- Divisa: EUR

**BOB45** u Quemador de bioetanol electrónico, modelo BOB 45 de Bosch Marin. Potencia: 4 kW
Después de muchos años de experiencia y desarrollo tecnológico Bosch Marín desarrolla la gama de quemadores de bioetanol electrónicos más avanzada y competitiva del mercado. Existen modelos de distintos tamaños: 45cm, 90cm, 120cm, 150cm y 200cm y también la posibilidad de realizarlos con otras medidas según consulta previa. Las principales características que definen esta nueva exitosa familia son las siguientes: - Mando a distancia On/Off y regulación del ancho de la llama. - Bomba incorporada para el rellenado desde la parte superior para proporcionar mayor comodidad. - Controles manuales en el top para fácil manejo. - Top en negro de gran calidad. - Quemador en forma de “V” para optimización de combustible. - El aparato incluye unas manetas de servicio extraíbles para facilitar su instalación. - Incluye manguera/bomba para vaciado del depósito. - Dotados de regulador de nivel del quemador. - Ajuste del consumo del quemador. - Sensor de sobretemperatura incluido. - Sensor antimovimiento incluido. - Sensor de sobrecarga incluido.
