# Estufa modelo Altea de Bronpi. Sistema de cristal limpio. Potencia calorífica: 11,5kw

- Propiedad del archivo: CONSTRUNARIO
- Formato: FIEBDC-3/2012
- Programa: Construnario Versión 3.51
- Fecha de los precios: 09/09/2022
- Divisa: EUR

**ALTEA** u Estufa modelo Altea de Bronpi. Sistema de cristal limpio. Potencia calorífica: 11,5kw
Sistema de Cristal Limpio Potencia calorífica: 11,5kw Rendimiento (%): 78% Consumo (kg/h): 3,3kg/h Volumen calefactable (m3): 200m3 Interior Fundición Elaborado en Fundición Peso (kg): 127kg Diámetro salida de humos (mm): 150mm Boca útil cámara (mm): 382x310x400mm Tamaño máx. troncos (cm): 40cm
